# L407 Radweg Uffhofen-Wendelsheim
Angebotsaufforderung (GAEB DA XML 3.2, DA83)
Projekt: A31-14-0014-01
Währung: EUR
Vergabeart: Öffentliche Ausschreibung
Eröffnung: 25.08.2026 10:00:00
Ende der Zuschlagsfrist: 25.09.2026
Ausführungsbeginn: 10.10.2026
Ausführungsende: 30.11.2031
Auftraggeber: LBM Worms, Landesbetrieb Mobilität Worms, LBM Worms,Schönauer Str.5, 67547 Worms, Schönauer Straße 5, 67547 Worms, Telefon 06241 401-5, E-Mail lbm@lbm-worms.rlp.de; DV-Nummer: A.31-14-0014.01; Vergabenummer: 310315_L
Erstellt mit: GXML Toolbox V3.3 R20210630, iTWO_64 V12.0.618, 16.07.2026

## 1 Bepflanzung Radweg Uffhofen - Wendelsheim
Datum: 16.07.2026

### Bereich 01 BAUSTELLENEINRICHTUNG

#### Abschnitt 01.01 BAUSTELLENEINRICHRUNG

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Bereich 02 VERKEHRSSICHERUNG

#### Abschnitt 02.01 VERKEHRSSICHERUNG

**02.01.0001 Verk.sich. kürzerer Dauer durchf. VZ-Plan des AN*Bew. Arbeitsst. Über 4 bis 8 Std.*B. Tageslicht**
*** Pauschalposition
Verkehrssicherung an Arbeitsstellen von kürzerer Dauer
aufstellen, beseitigen, vorhalten, warten und betreiben. Vorübergehende Sicherungsmaßnahmen durchführen.
Nach Verkehrszeichenplan des AN.
Für bewegliche Arbeitsstelle.
Dauer der Verkehrsführung über 4 Std. bis 8 Std.
Bei Tageslicht.

Die bauausführende Firma muss bezüglich der
Kennzeichnung,Verkehrsführung und Verkehrsregelung bei
Arbeitsstellen einen Beschilderungsplan (2-fach)
aufstellen und der zuständigen Verkehrsbehörde bis
spätestens  14  Tage vor Baubeginn zur Prüfung und
Genehmigung einreichen.
Die Aufwendungen hierfür sind in die Position
Verkehrssicherung
einrichten einzurechnen.
Die Pläne müssen den Regelplänen der RSA  95  Anhang I
- VII und der ZT V-SA 97 entsprechen. Abweichungen
hiervon sind einzutragen.
Die Verkehssicherung ist über die Laufzeit des
Vertrages incl.Pflege aufrechtzuerhalten.
Evtl. Nachgenehmigungen gehen zu Lasten des AN.

Verkehrsrechtliche Anordnung nach Unterlagen des AN
einholen und zugehörige Unterlagen erstellen. Erforderliche Ortsbesichtigungen zur Erstellung der Planunterlagen für die verkehrsrechtliche Anordnung durchführen.
Anfallende Gebühren für verkehrsrechtliche Anordnung
über 100,00 Euro bis 200,00 Euro.

Und gilt als Pauschale bis zum Ende des Auftrages.
Menge: 1,000 Psch
Leistungsbereichkatalog: 105

**02.01.0002 Verk.sich. kürzerer Dauer umsetzen*B. Tageslicht**
*** Pauschalposition
Verkehrssicherung an Arbeitsstsellen von kürzerer Dauer
umsetzen. Vorübergehende Sicherungsmaßnahmen durchführen.
Nach Verkehrszeichenplan des AN.
Menge: 1,000 Psch
Leistungsbereichkatalog: 105

### Bereich 03 PFLANZARBEITEN

#### Abschnitt 03.01 PFLANZARBEITEN

*Hinweis: Fläche 1/3 Plan*
Bepflanzungsplan ohne Maßstab !

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
**03.01.0001 Vegetationsfläche mähen*Mähgut Verw. AN**
StL-Nr. 211070180930
Vegetationsfläche vor Beginn der Pflanzarbeiten mähen.
Fläche 'Fläche 1/3 Flur 2 .'

Mähgut nach Wahl des AN verwerten.
Menge: 5594,000 m2
Leistungsbereichkatalog: 107

**03.01.0002 Vegetationsfläche vorbereiten Acker*gesch.Pflanzdecke grubbern, fräsen*Tiefe 20 cm**
StL-Nr. 2110710451022000
Vegetationsfläche mit einer Neigung flacher als 1:4
vorbereiten. Boden lockern, Rand- und Restflächen bearbeiten.
Fläche = Acker.
Fläche mit geschlossener Pflanzendecke.
Boden grubbern und fräsen.
Lockerungstiefe ca. 20 cm.
Menge: 5594,000 m2
Leistungsbereichkatalog: 107

**03.01.0003 Pflanzstellen kennzeichnen bis Pflanzung**
*** Pauschalposition
StL-Nr. 2110730801
Pflanzstellen im Gelände nach Unterlagen des AG
(Pflanzplan), getrennt nach Hochstämmen, Alleebäumen,
Heistern und Pflanzeinheiten, mit unterschiedlichen
Pfählen deutlich sichtbar kennzeichnen.
Markierung der Pflanzeinheiten bis zur Pflanzung vorhalten.
Menge: 1,000 Psch
Leistungsbereichkatalog: 107

**03.01.0004 Steine Betonreste auflesen**
Steine und Betonreste auf Vegetationsflächen von der Oberfläche auflesen.
Menge: 1,000 m2
Leistungsbereichkatalog: 107

**03.01.0005 Aufgel. Steine Betonreste weiterv. Steine Verw. AN**
Aufgelesene Steine + Betonreste
weiterverwenden. Abgerechnet wird nach Kubatur.
Steine nach Wahl des AN verwerten.
Menge: 1,000 m3
Leistungsbereichkatalog: 107

**03.01.0006 Einschlagplatz f. Gehölze einricht. Fläche AN**
*** Pauschalposition
StL-Nr. 2110730203
Einschlagplatz für Gehölze einrichten, unterhalten und
nach Abschluss der Arbeiten räumen.
Fläche stellt AN.
Menge: 1,000 Psch
Leistungsbereichkatalog: 107

**03.01.0007 Gehölze mit Ballen einschlagen H, Al, Sol**
StL-Nr. 2110730601
Gehölze mit Ballen oder Container übersichtlich, nach
Arten und Größen getrennt, einschlagen. Ballen/ Container allseitig mit lockerem Boden oder Mulchstoff umgeben. Gehölze im Einschlag feucht halten. Liefern der
Gehölze wird gesondert vergütet.
Gehölze = Hochstämme, Alleebäume und Solitärgehölze.
Menge: 12,000 St
Leistungsbereichkatalog: 107

**03.01.0008 Gehölze mit Ballen einschlagen Hei., Sträucher**
StL-Nr. 2110730602
Gehölze mit Ballen oder Container übersichtlich, nach
Arten und Größen getrennt, einschlagen. Ballen/ Container allseitig mit lockerem Boden oder Mulchstoff umgeben. Gehölze im Einschlag feucht halten. Liefern der
Gehölze wird gesondert vergütet.
Gehölze = Heister, Sträucher, Immergrüne.
Menge: 270,000 St
Leistungsbereichkatalog: 107

**03.01.0009 Gehölze ohne Ballen einschlagen J, l.Hei, Str**
StL-Nr. 2110730401
Gehölze ohne Ballen übersichtlich, nach Arten und Größe
getrennt, einschlagen. Gräben auf dem Einschlagplatz
herstellen. Gehölze im Einschlag feucht halten. Liefern
der Gehölze wird gesondert vergütet.
Gehölze = Jungpflanzen, leichte Heister, leichte Sträucher und verpflanzte Sträucher.
Menge: 1268,000 St
Leistungsbereichkatalog: 107

**03.01.0010 Gehölzwurzeln in Schutzlös. tauchen Algenkonzentrat*v.Hei, v.Str**
StL-Nr. 2110731212
Gehölzwurzeln ohne Ballen unmittelbar nach Entnahme aus
dem Einschlag bzw. vor Pflanzung in Schutzlösung tauchen.
Schutzlösung = Algenkonzentrat.
Gehölz = Verpflanzter Heister und/oder verpflanzter
Strauch.
Menge: 1268,000 St
Leistungsbereichkatalog: 107

**03.01.0011 Gütegesicherten Fertigkompost lief. Körnung 0-12 mm*lose anliefern**
StL-Nr. 2110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 12,940 m3
Leistungsbereichkatalog: 107

**03.01.0012 Bodenverbesserungsstoff liefern**
Bodenverbesserungsstoff liefern.
Bodenverbesserungsstoff "Organisches Copolymer auf
Kaliumsalzbasis"
Lieferform = Original verpackt.Für die Pflanzlöcher
ausbringen und einarbeiten.
Menge: 102,400 kg

**03.01.0013 Organischen Dünger liefern organ. Dünger**
StL-Nr. 2110711001
Organischen Dünger liefern.
Organischer Dünger, mind. 6 v.H. N.
Menge: 285,800 kg
Leistungsbereichkatalog: 107

**03.01.0014 Hochstamm / Alleebaum pflanzen Al, mDb 18-20 cm*Seitentr.m.Gras.*unterer Astkranz Boden, DU 120 cm*Bodenverb.gesond. Boden einplan.**
StL-Nr. 2110731865918101
Hochstamm, Alleebaum, Stammbusch oder Solitär pflanzen.
Pflanzschnitt durchführen. Pflanzloch herstellen.
Brauchbaren Boden wieder einbauen. Gehölz liefern wird
gesondert vergütet.
Alleebaum, mit Drahtballen, Stammumfang 18 bis 20 cm.
Pflanzung auf Seitentrennstreifen mit geschlossener
Grasnarbe.
Pflanzloch '1,25 x 1,25 x 1,00 Meter'

Unteren Astkranz entfernen.
Gießrand aus anstehendem Boden herstellen, Mindesthöhe
des Gießrandes über der Pflanzscheibe 20 cm, Durchmesser 120 cm.
Bodenverbesserungsstoffe nach Unterlagen des AG mit dem
brauchbaren Boden vermischen. Bodenverbesserungsstoffe
werden gesondert vergütet.
Überschüssigen Boden seitlich einplanieren.
Menge: 12,000 St
Leistungsbereichkatalog: 107

**03.01.0015 Baumverankerung (Pfahlbock) herst. Dreibock*L 3 m, DU 8-10cm imprägniert*Querholz halbr. 2 Bindung/Pfahl*Kokosstrick dick Verbissschutz**
StL-Nr. 2110734422312201
Baumverankerung als Pfahlbock herstellen. Pfähle gekegelt bzw. gefast und gespitzt, standfest einschlagen.
Pfahlbock mit drei Pfählen.
Pfahllänge 3,00 m, Zopfdurchmesser 8 bis 10 cm.
Pfahl aus Nadelholz geschält und imprägniert.
Pfahlzöpfe durch Querhölzer seitlich verbinden, Pfahlverbindung = Halbrundholz geschält, Durchmesser = 50mm.
Zwei Bindungen je Pfahl.
Bindung = Kokosstrick, dick (1 kg = 40 m), Bindung aus
doppelter 8er-Schlaufe auf Abstand umwickelt. Bindung
am Pfahl oder Querholz annageln.
Verbissschutz aus Maschendraht, Sechseckgeflecht, Ma-
schenweite 25 mm, 1,00 m hoch, anbringen und 10 cm tief
in den Boden einlassen.
Menge: 12,000 St
Leistungsbereichkatalog: 107

**03.01.0016 Greifvogelstange setzen Länge 6,00 m*Zopf-DU 10-12 cm imprägnieren**
StL-Nr. 211074642201
Greifvogelstange aus Nadelholz, standfest aufstellen.
Auf dem Stangenende ein 30 cm langes halbrundes Querholz, Durchmesser 5 bis 6 cm, mit Streben kippsicher
befestigen.
Länge = 6,00 m.
Zopf-Durchmesser 10 bis 12 cm.
Unteres Stangenende ca. 120 cm imprägnieren.
Menge: 4,000 St
Leistungsbereichkatalog: 107

**03.01.0017 Pflanzscheibe mulchen Pflanzsch. DU 120*Nadelholzr. 10/40 Dicke 10 cm**
StL-Nr. 211073605102
Pflanzscheibe von Gehölz gleichmäßig dick mulchen.
Pflanzscheibengröße, Durchmesser = 120 cm.
Mulchstoff = Nadelholzrinde 10/40 mm, C/N-Verhältnis
>60.
Dicke der Mulchschicht = 10 cm.
Menge: 12,000 St
Leistungsbereichkatalog: 107

**03.01.0018 Rindenschutz herstellen StU über 20-30 cm*Höhe bis 2,70 m Stammschutzfarbe**
StL-Nr. 211073522201
Rindenschutz herstellen.
Stammumfang über 20 bis 30 cm.
Schutzhöhe bis 2,70 m.
Schutz = Stammschutzfarbe, Mindesthaltbarkeit 5 Jahre.
Menge: 12,000 St
Leistungsbereichkatalog: 107

**03.01.0019 Gehölz mit Verdunst.sch.m. spritzen Schutz 4 Monate*Gehölz über 3-5 m Kronen-DU ü.2-4 m**
StL-Nr. 211073162220
Gehölz mit Verdunstungsschutzmittel spritzen.
Schutzdauer = 4 Monate.
Gehölzhöhe über 3,00 m bis 5,00 m.
Breite bzw. Kronendurchmesser über 2,00 m bis 4,00 m.
Menge: 12,000 St
Leistungsbereichkatalog: 107

**03.01.0020 Stammschutz aus Kunststoff**
Stammschutzmanschette Material: Polyethylen
UV-beständig. Farbe Grau, bestehend aus 2
Einzelmanschetten für Stammdurchmesser bis 10
cm.Abmassungen 22,5 x 29,5 cm.Materialstärke 1,5 - 2,0
cm liefern, einseiteig zusammenstecken und am Übergang
zum Wurzelbereich un den Stamm
legen.Liefernachweis:ArborGard, System Fa. Bott oder
gleichwertig.
Menge: 12,000 St

**03.01.0021 Wühlmausschutz herstellen*Sechseckdrahtg.**
StL-Nr. 2110734092
Wühlmausschutz herstellen. Wühlmausschutz in Pflanzloch
ausbreiten und nach dem Pflanzen am Wurzelhals verschließen.
Pflanzloch '1,25m x 1,25m x 1,0m'

Wühlmausschutz = Sechseckdrahtgeflecht, 13 mm Maschenweite, unverzinkt.
Menge: 12,000 St
Leistungsbereichkatalog: 107

**03.01.0022 Austauschboden liefern einb.**
Austauschboden nach Wahl des AN liefern und einbauen.
Für Hochstämme.
Abgerechnet wird durch Aufmaß auf dem
Fahrzeug.
Menge: 5,000 m3

**03.01.0023 Begrenzungspfähle setzen Hartholz*Pfahl 2,00 m Zopfd.10-15 cm*Ende E.-pflege Rot**
Begrenzungspfähle zum Abgrenzen von Vegetationsflächen
nach Unterlage des AG standfest setzen.
Pfähle aus Hartholz.
Pfahllänge = 2,20 m.
Zopfdurchmesser = 10 bis 15 cm.
Pfähle bis zum Ende der Entwicklungspflege vorhalten
und entfernen.
Kopfende Rot markiert !!
Abstand 10 Meter mit 1 durchgehenden Draht auf der Kopfseite befestigt.
Für Fläche in Gensingen + entlang der Ackerflächen Graben zw.L 415 und A 61.
Menge: 10,000 St
Leistungsbereichkatalog: 107

**03.01.0024 Findling/Felsblock (kl.) einbauen**
Findling oder Felsblock liefern und kippsicher einbauen einschließlich erforderlicher Erdarbeiten.
Einbau zur Flächenabgrenzung von LBM-Ausgleichsflächen entlang unbefestigter Wirtschaftswege, sowie als Abgrenzung zu benachbarten Acker- und Wiesenflächen.
Abstand von der Grenze: ca. 0,5 m ab Vorderkante Findling.
Rauminhalt ca. 0,3 bis 0,5 m³,
Mindestdurchmesser/-kantenlänge mind. 0,6 m,

Bruch-Findling aus witterungsbeständigem Sedimentgestein, Quarzit, bunt gemasert
Liefernachweis: z.B. De Beijer Baustoffe GmbH, Trechtingshausen
Menge: 4,000 St

**03.01.0025 Gehölz pflanzen v.Str.*Loch 30x30x30 cm Gießrand*Bodenverb. ges. Boden einplan.**
StL-Nr. 2110732020021101
Gehölz pflanzen. Pflanzloch oder Pflanzgraben herstellen. Brauchbaren Boden wieder einbauen. Gehölz liefern
wird gesondert vergütet.
Gehölz = verpflanzter Strauch.
Pflanzloch 30 x 30 cm oder Durchmesser = 35 cm, 30 cm
tief.
Gießrand entsprechend Pflanzlochgröße anlegen.
Bodenverbesserungsstoffe nach Unterlagen des AG mit
brauchbarem Boden vermischen. Bodenverbesserungsstoffe
werden gesondert vergütet.
Überschüssigen Boden seitlich einplanieren.
Menge: 1268,000 St
Leistungsbereichkatalog: 107

**03.01.0026 Pflanzfläche abziehen (kreilen)**
Fläche nach der Pflanzung mit dem Kreil abziehen.
Menge: 2714,000 m2

**03.01.0027 Pflanzscheibe mulchen Pflanzsch. DU 40*Nadelholzr. 10/40 Dicke 10 cm**
StL-Nr. 211073601102
Pflanzscheibe von Gehölz gleichmäßig dick mulchen.
Pflanzscheibengröße, Durchmesser = 40 cm.
Mulchstoff = Nadelholzrinde 10/40 mm, C/N-Verhältnis
>60.
Dicke der Mulchschicht = 10 cm.
Menge: 1268,000 St
Leistungsbereichkatalog: 107

**03.01.0028 Gehölz pflanzen v.Hei. m.B. Loch 50x50x40 cm*Gießrand Bodenverb. ges.*Boden einplan.**
StL-Nr. 2110732050941101
Gehölz pflanzen. Pflanzloch oder Pflanzgraben herstellen. Brauchbaren Boden wieder einbauen. Gehölz liefern
wird gesondert vergütet.
Gehölz = verpflanzter Heister mit Ballen/Container.
Pflanzung 'auf vorbereitete Pflanzfläche'

Pflanzloch 50 x 50 cm oder Durchmesser = 60 cm, 40 cm
tief.
Gießrand entsprechend Pflanzlochgröße anlegen.
Bodenverbesserungsstoffe nach Unterlagen des AG mit
brauchbarem Boden vermischen. Bodenverbesserungsstoffe
werden gesondert vergütet.
Überschüssigen Boden seitlich einplanieren.
Menge: 270,000 St
Leistungsbereichkatalog: 107

**03.01.0029 Pflanzscheibe mulchen Pflanzsch. DU 60*Nadelholzr. 10/40 Dicke 10 cm**
StL-Nr. 211073602102
Pflanzscheibe von Gehölz gleichmäßig dick mulchen.
Pflanzscheibengröße, Durchmesser = 60 cm.
Mulchstoff = Nadelholzrinde 10/40 mm, C/N-Verhältnis
>60.
Dicke der Mulchschicht = 10 cm.
Menge: 270,000 St
Leistungsbereichkatalog: 107

**03.01.0030 Baumverankerung (Baumpfahl) setzen Pfahl schräg*L 1,5m, DU 4-6 cm bunt geschält*2 Bindung/Pfahl Kokosstr. mittel**
StL-Nr. 21107342142202
Baumpfahl, gekegelt bzw. gefast und gespitzt, standfest
setzen. Gehölz anbinden.
Pfahl schräg setzen.
Pfahllänge 1,50 m, Zopfdurchmesser 4 bis 6 cm.
Pfahl aus Nadelholz, bunt geschält.
Zwei Bindungen je Pfahl.
Bindung = Kokosstrick, mitteldick (1 kg = 80 m), Bindung aus doppelter 8-er Schlaufe, auf Abstand umwickelt. Bindung am Pfahl annageln.
Menge: 270,000 St
Leistungsbereichkatalog: 107

### Bereich 04 SAATARBEITEN

#### Abschnitt 04.01 SAATARBEITEN

**04.01.0001 Bodenvorbereitung**
Bodenvorbereitung mit Kreiselegge ggfls.in meheren Arbeitsgängen, einschließlich versatzfreier Übergänge zu Wegen und angrezenden Grundstücken.
Wurzeln, Steine und sonstige erdfremde Bestandteile sind abzulesen, zu laden und einer Verwertung nach Wahl des AN zuzuführen.
Flächen gleichmäßig andrücken und unter Berücksichtgung der Bodensetzung feinplanieren.
Menge: 2880,000 m2
Leistungsbereichkatalog: 107

**04.01.0002 Rasenansaat mit RSM Regio herst.*Feinplanum lock. Menge 1 g/m2*UG 09 Roggentrespe,Sojaschrot**
Rasenansaat mit RSM Regio herstellen. Saatgut ohne Entmischung ausbringen,obenauf sähen und andrücken.
Fläche  Saumstreifen .
Feinplanum feinkrümelig lockern.
Saatgutmenge = 1 g/m2.
Regiosaatgutmischung (RSM Regio), Ursprungsgebiet 9,
Oberrheingraben mit Saarpfälzer Bergland.
Roggentrespe 2 g/m2 und mittels Sojaschrotauf 10 g/m2
aufmischen.
Typ Feldrain und Saum mit folgender Rezeptur.
Gräser 10,00%
5,00% Anthoxanthum odoratum
3,00% Cynosurus cristatus
2,00% Poa angustifolia
Leguminosen 9,80%
0,50% Lathyrus pratensis
4,00% Lotus corniculatus
4,00% Medicago lupulina
0,80% Trifolium arvense
0,50% Trifolium campestre
Kräuter 80,20%
4,50% Achillea millefolium
1,50% Agrimonia eupatoria
1,00% Betonica officinalis
0,20% Campanula rapunculus
0,30% Campanula rotundifolia
5,00% Centaurea cyanus
2,00% Centaurea scabiosa
4,00% Cichorium intybus
1,00% Clinopodium vulgare
2,00% Crepis biennis
5,50% Daucus carota
3,50% Galium album
3,50% Galium verum
0,50% Hybericum perforatum
1,50% Hypochaeis radicata
1,50% Knautia arvensis
5,00% Leucanthemum ircutianum
1,50& Malva moschata
0,50% Origanum vulgare
6,00% Papaver rhoeas
0,50% Pimpinella saxifraga
4,00% Prunella vulgaris
5,00% Salvia pratensis
5,50% Sanguisorba minor
4,00% Silene dioica
4,00% Silene latifolia
4,00% Silene vulgaris
0,50% Thymus pulegiodes
2,00% Tragopogon pratensis
0,20% Verbascum nigrum
Menge: 2880,000 m2
Leistungsbereichkatalog: 107

**04.01.0003 Walzen der ausgebrachten Ansaat**
Abwalzen der mit Begrünungsmaterial aus den Vorpositionen angedeckten Fläche zur Herstellung eines guten Bodenkontaktes.

Durch das Abwalzen dürfen keine Absätze entstehen, die spätere Mäharbeiten beeinträchtigen.
Menge: 2880,000 m2

**04.01.0004 Rasen mähen als Schröpfschnitt**
Rasen mähen.
Mähfläche 'Einsaatfläche Flurstück 1/3 .'

Pflegegang ': Schröpfschnitt, Ausführung nach Absprache mit dem AG'

Mähgut bleibt liegen.
Menge: 2880,000 m2
Leistungsbereichkatalog: 107

### Bereich 05 GEHÖLZLIEFERUNG

#### Abschnitt 05.01 STRÄUCHER

**05.01.0001 Corylus avellana liefern v.Str 4Tr.60-100*VkG 4**
Corylus avellana (Hasel) liefern.
Verpflanzter Strauch, 4 Triebe, 60 bis 100 cm.
Vorkommensgebiet 4, Westdeutsches Bergland und Oberrheingraben.
Menge: 140,000 St
Leistungsbereichkatalog: 104

**05.01.0002 Cornus mas liefern v.Str 3Tr. 60-100 VkG 4**
Cornus mas (Kornelkirsche) liefern.
Verpflanzter Strauch, 3 Triebe, 60 bis 100 cm.
Vorkommensgebiet 4, Westdeutsches Bergland und Oberrheingraben.
Menge: 160,000 St
Leistungsbereichkatalog: 104

**05.01.0003 Crataegus monogyna liefern l.Str 2Tr. 70-90*VkG 4**
StL-Nr. 1810414324
Crataegus monogyna (Weißdorn) liefern.
Leichter Strauch, 2 Triebe, 70 bis 90 cm.
Vorkommensgebiet 4, Westdeutsches Bergland und Oberrheingraben.
Menge: 120,000 St
Leistungsbereichkatalog: 104

**05.01.0004 Cornus sanguinea liefern v.Str 4Tr.60-100*VkG 4**
StL-Nr. 1810411934
Cornus sanguinea (Hartriegel) liefern.
Verpflanzter Strauch, 4 Triebe, 60 bis 100 cm.
Vorkommensgebiet 4, Westdeutsches Bergland und Oberrheingraben.
Menge: 140,000 St
Leistungsbereichkatalog: 104

**05.01.0005 Ligustrum vulgare liefern v.Str 6Tr. 60-100*VkG 4**
StL-Nr. 1810430322
Ligustrum vulgare (Gemeiner Liguster) liefern.
Verpflanzter Strauch, 6 Triebe, 60 bis 100 cm.
Vorkommensgebiet 4, Westdeutsches Bergland und Oberrheingraben.
Menge: 140,000 St
Leistungsbereichkatalog: 104

**05.01.0006 Sambucus nigra liefern v.Str 4Tr. 60-100*VkG 4**
Sambucus nigra (Schwarzer Holunder) liefern.
Verpflanzter Strauch, 4 Triebe, 60 bis 100 cm.
Vorkommensgebiet 4, Westdeutsches Bergland und Oberrheingraben.
Menge: 100,000 St
Leistungsbereichkatalog: 104

**05.01.0007 Malus sylvestris liefern v.Str 3Tr. 60-100 VkG 4**
Malus sylvestris (Wildapfel) - syn. M. communis - liefern.
Verpflanzter Strauch, 3 Triebe, 60 bis 100 cm.
Vorkommensgebiet 4, Westdeutsches Bergland und Oberrheingraben.
Menge: 35,000 St
Leistungsbereichkatalog: 104

**05.01.0008 Pyrus communis liefern v.Str 3Tr. 60-100 VkG 4**
Pyrus communis (Wildbirne) liefern.
Verpflanzter Strauch, 3 Triebe, 60 bis 100 cm.
Vorkommensgebiet 4, Westdeutsches Bergland und Oberrheingraben.
Menge: 30,000 St
Leistungsbereichkatalog: 104

**05.01.0009 Prunus spinosa liefern v.Str 3Tr. 60-100*VkG 4**
StL-Nr. 1810443934
Prunus spinosa (Schlehe) liefern.
Verpflanzter Strauch, 3 Triebe, 60 bis 100 cm.
Vorkommensgebiet 4, Westdeutsches Bergland und Oberrheingraben.
Menge: 140,000 St
Leistungsbereichkatalog: 104

**05.01.0010 Rosa canina liefern v.Str 3Tr. 60-100*VkG 4**
StL-Nr. 1810451734
Rosa canina (Hundsrose) liefern.
Verpflanzter Strauch, 3 Triebe, 60 bis 100 cm.
Vorkommensgebiet 4, Westdeutsches Bergland und Oberrheingraben.
Menge: 100,000 St
Leistungsbereichkatalog: 104

**05.01.0011 Rhamnus catharticus liefern v.Str 3Tr.60-100*VkG 4**
StL-Nr. 1810450534
Rhamnus catharticus (Echter Kreuzdorn) liefern.
Verpflanzter Strauch, 3 Triebe, 60 bis 100 cm.
Vorkommensgebiet 4, Westdeutsches Bergland und Oberrheingraben.
Menge: 100,000 St
Leistungsbereichkatalog: 104

**05.01.0012 Viburnum lantana liefern v.Str 4Tr.60-100*VkG 4**
Viburnum lantana (Wolliger Schneeball) liefern.
Verpflanzter Strauch, 4 Triebe, 60 bis 100 cm.
Vorkommensgebiet 4, Westdeutsches Bergland und Oberrheingraben.
Menge: 128,000 St
Leistungsbereichkatalog: 104

#### Abschnitt 05.02 HEISTER MIT BALLEN

**05.02.0001 Acer campestre liefern v.Hei mB 150-175*VkG 4**
StL-Nr. 181040010504
Acer campestre (Feldahorn) liefern.
Verpflanzter Heister ab 6 cm Umfang, mit Ballen, 150
bis 175 cm.
Vorkommensgebiet 4, Westdeutsches Bergland und Oberrheingraben.
Menge: 50,000 St
Leistungsbereichkatalog: 104

**05.02.0002 Acer pseudoplatanus liefern v.Hei 6cm 150-200*VkG 4m.B.**
Acer pseudoplatanus (Bergahorn) liefern.
Verpflanzter Heister, ab 6 cm Umfang, 150 bis 200 cm.
Vorkommensgebiet 4, Westdeutsches Bergland und Oberrheingraben.Mit Ballen
Menge: 30,000 St
Leistungsbereichkatalog: 104

**05.02.0003 Carpinus betulus liefern v.Hei 6cm 150-175 VkG 4m.B.**
Carpinus betulus (Hainbuche) liefern.
Verpflanzter Heister, ab 6 cm Umfang, mit Ballen, 150
bis 175 cm.Vorkommensgebiet 4, Westdeutsches Bergland und Oberrheingraben.Mit Ballen.
Menge: 20,000 St
Leistungsbereichkatalog: 104

**05.02.0004 Ulmus laevis liefern v.Hei 6cm 150-175 VkG 4m.B.**
Ulmus laevis (Flatterulme) liefern.
Verpflanzter Heister, ab 6 cm Umfang, 150 bis 175 cm.
Vorkommensgebiet 4, Westdeutsches Bergland und Oberrheingraben.Mit Ballen.
Menge: 45,000 St
Leistungsbereichkatalog: 104

**05.02.0005 Sorbus domestica liefern v.Hei 6cm 150-175.VkG 4m.B.**
Sorbus domestica (Speierling) liefern.
Verpflanzter Heister, ab 6 cm Umfang, 150 bis 175 cm.
Vorkommensgebiet 4, Westdeutsches Bergland und Oberrheingraben.Mit Ballen.
Menge: 55,000 St
Leistungsbereichkatalog: 104

**05.02.0006 Prunus avium liefern v.Hei 6cm 150-175.VkG 4m.B.**
Prunus avium (Vogelkirsche) liefern.
Verpflanzter Heister, ab 6 cm Umfang, 150 bis 175 cm.
Vorkommensgebiet 4, Westdeutsches Bergland und Oberrheingraben.Mit Ballen.
Menge: 35,000 St
Leistungsbereichkatalog: 104

**05.02.0007 Quercus petraea liefern v.Hei mB 150-175*VkG 4**
Quercus petraea (Traubeneiche) liefern.
Verpflanzter Heister, ab 6 cm Umfang, mit Ballen, 150
bis 175 cm.
Vorkommensgebiet 4, Westdeutsches Bergland und Oberrheingraben.
Menge: 30,000 St
Leistungsbereichkatalog: 104

#### Abschnitt 05.03 HOCHSTÄMME MIT BALLEN

**05.03.0001 Sorbus domestica liefern H 3xv mDB 16-18**
StL-Nr. 1810463908
Sorbus domestica (Speierling) liefern.
Hochstamm, dreimal verpflanzt, mit Drahtballen, mit
gerader Stammverlängerung innerhalb der Krone, Stammumfang 16 bis 18 cm.
Menge: 3,000 St
Leistungsbereichkatalog: 104

**05.03.0002 Prunus avium liefern H 3xv mDb 18-20*VkG 4, 5, 6**
Prunus avium (Vogelkirsche) liefern.
Hochstamm, dreimal verpflanzt, mit Drahtballen, Stammumfang 18 bis 20 cm.
Vorkommensgebiet 4, Westdeutsches Bergland und Oberrheingraben oder Vorkommensgebiet 5, Schwarzwald,
Württembergisch-Fränkisches Hügelland und Schwäbisch-
Fränkische Alb oder Vorkommensgebiet 6, Alpen- und Al-
penvorland.
Menge: 3,000 St
Leistungsbereichkatalog: 104

**05.03.0003 Ulmus laevis liefern H 3xv mDb 18-20 VkG 4**
Ulmus laevis (Flatterulme) liefern.
Hochstamm, dreimal verpflanzt, mit Drahtballen, Stammumfang 18 bis 20 cm.Vorkommensgebiet 4, Westdeutsches Bergland und Oberrheingraben.
Menge: 2,000 St
Leistungsbereichkatalog: 104

**05.03.0004 Pyrus communis liefern H 3xv mDb 18-20 VkG 4**
Pyrus communis (Wildbirne) liefern.
Hochstamm, dreimal verpflanzt, mit Drahtballen, Stammumfang 18 bis 20 cm.Vorkommensgebiet 4, Westdeutsches Bergland und Oberrheingraben.
Menge: 2,000 St
Leistungsbereichkatalog: 104

**05.03.0005 Mespilus germanica liefern H 3xv mDb. 12-14 VkG 4**
Mespilus germanica (Echte Mispel) liefern.
Hochstamm, dreimal verpflanzt, mit Drahtballen, Stammumfang 12 bis 14 cm.Vorkommensgebiet 4, Westdeutsches Bergland und Oberrheingraben.
Menge: 2,000 St
Leistungsbereichkatalog: 104

### Bereich 06 FERTIGSTELLUNGSPFLEGE

#### Abschnitt 06.01 FERTIGSTELLUNGSPFLEGE

**06.01.0001 Gehölzfläche pflegen*über 0,5-1 St/m2 1. Pflegegang*Fertigst.pflege Pflanzsch. jäten*Mähgut Verw. AN**
StL-Nr. 2110761492111004
Gehölzfläche pflegen. Die Bearbeitungsgrenze außerhalb
der Randpflanzen entspricht einem halben Reihenabstand.
Gehölzfläche 'beide Gehölzpflanzungen innerhalb der Ausgleichsfläche.'

Mittlerer Gehölzbestand über 0,5 bis 1 Stück je m2.
Erster Pflegegang.
Während der Fertigstellungspflege.
Pflanzscheiben, gemulcht, jäten und Zwischenflächen
mähen.
Mähgut und abgetrennte Teile unerwünschten Aufwuchses
nach Wahl des AN verwerten.
Menge: 2714,000 m2
Leistungsbereichkatalog: 107

**06.01.0002 Gehölzfläche pflegen*über 0,5-1 St/m2 2. Pflegegang*Fertigst.pflege Pflanzsch. jäten*Mähgut Verw. AN**
StL-Nr. 2110761492211004
Gehölzfläche pflegen. Die Bearbeitungsgrenze außerhalb
der Randpflanzen entspricht einem halben Reihenabstand.
Gehölzfläche 'beide Gehölzpflanzungen innerhalb der Ausgleichsfläche.'

Mittlerer Gehölzbestand über 0,5 bis 1 Stück je m2.
Zweiter Pflegegang.
Während der Fertigstellungspflege.
Pflanzscheiben, gemulcht, jäten und Zwischenflächen
mähen.
Mähgut und abgetrennte Teile unerwünschten Aufwuchses
nach Wahl des AN verwerten.
Menge: 2714,000 m2
Leistungsbereichkatalog: 107

**06.01.0003 Gehölzfläche pflegen*über 0,5-1 St/m2 3. Pflegegang*Fertigst.pflege Pflanzsch. jäten*Bindungen nachb. richten,entfernen*Mähgut Verw. AN**
StL-Nr. 2110761492311134
Gehölzfläche pflegen. Die Bearbeitungsgrenze außerhalb
der Randpflanzen entspricht einem halben Reihenabstand.
Gehölzfläche 'beide Gehölzpflanzungen innerhalb der Ausgleichsfläche.'

Mittlerer Gehölzbestand über 0,5 bis 1 Stück je m2.
Dritter Pflegegang.
Während der Fertigstellungspflege.
Pflanzscheiben, gemulcht, jäten und Zwischenflächen
mähen.
Bindungen nachbessern, zu enge Bindungen lockern.
Gehölze richten und antreten, zu schwach austreibende
zurückschneiden, abgestorbene Gehölze/Gehölzteile entfernen. Abgestorbene Gehölze/Gehölzteile nach Wahl des
AN verwerten.
Mähgut und abgetrennte Teile unerwünschten Aufwuchses
nach Wahl des AN verwerten.
Menge: 2741,000 m2
Leistungsbereichkatalog: 107

**06.01.0004 Einzelgehölz pflegen 1. Pflegegang*Fertigst.pflege Pflanzsch. jäten*Mulde, DU 100 cm Pfl.sch ü. 100 cm**
StL-Nr. 2110761811134000
Hochstamm, Stammbusch, Solitärpflanze oder Heister in
Einzelstellung pflegen. Unerwünschter Aufwuchs nach
Wahl des AN verwerten.
Erster Pflegegang.
Während der Fertigstellungspflege.
Pflanzscheibe, gemulcht, jäten.
Gießrand aus anstehendem Boden erhalten, Gießmuldenhöhe
20 cm, Durchmesser 100 cm.
Pflanzscheibengröße, Durchmesser über 100 cm.
Menge: 12,000 St
Leistungsbereichkatalog: 107

**06.01.0005 Einzelgehölz pflegen 2. Pflegegang*Fertigst.pflege Pflanzsch. jäten*Mulde, DU 100 cm Pfl.sch ü. 100 cm**
StL-Nr. 2110761821134000
Hochstamm, Stammbusch, Solitärpflanze oder Heister in
Einzelstellung pflegen. Unerwünschter Aufwuchs nach
Wahl des AN verwerten.
Zweiter Pflegegang.
Während der Fertigstellungspflege.
Pflanzscheibe, gemulcht, jäten.
Gießrand aus anstehendem Boden erhalten, Gießmuldenhöhe
20 cm, Durchmesser 100 cm.
Pflanzscheibengröße, Durchmesser über 100 cm.
Menge: 12,000 St
Leistungsbereichkatalog: 107

**06.01.0006 Einzelgehölz pflegen 3. Pflegegang*Fertigst.pflege Pflanzsch. jäten*Mulde, DU 100 cm Pfl.sch ü. 100 cm*Stamm u. Stock Bindung nachbess.*richten,schneiden**
StL-Nr. 2110761831134211
Hochstamm, Stammbusch, Solitärpflanze oder Heister in
Einzelstellung pflegen. Unerwünschter Aufwuchs nach
Wahl des AN verwerten.
Dritter Pflegegang.
Während der Fertigstellungspflege.
Pflanzscheibe, gemulcht, jäten.
Gießrand aus anstehendem Boden erhalten, Gießmuldenhöhe
20 cm, Durchmesser 100 cm.
Pflanzscheibengröße, Durchmesser über 100 cm.
Stamm- und Stockaustriebe entfernen und nach Wahl des
AN verwerten.
Pfähle und Bindungen nachbessern, zu enge Bindungen lockern. Ersetzen fehlender Pfähle wird gesondert
vergütet.
Gehölze richten und antreten, zu schwach austreibende
zurückschneiden.
Menge: 12,000 St
Leistungsbereichkatalog: 107

**06.01.0007 Einzelgehölz wässern*12 Wässerungsg. 20 Liter*Fertigst.pflege**
StL-Nr. 211076049531
Einzelgehölz wässern, Wasser liefern. Bodenart, Exposition und Standort nach Unterlagen des AG. Wurzelraum
ausreichend durchfeuchten. Abgerechnet wird die Wässerung des Einzelgehölzes pro Jahr.
Gehölz 'Heister'

Anzahl der Wässerungsgänge pro Jahr = 12.
Mindestwassermenge je Pflanze pro Wässerungsgang = 20
Liter.
Während der Fertigstellungspflege.
Menge: 270,000 St
Leistungsbereichkatalog: 107

**06.01.0008 Einzelgehölz wässern Hochstamm, Stbu*12 Wässerungsg. 100 Liter*Fertigst.pflege**
StL-Nr. 211076041561
Einzelgehölz wässern, Wasser liefern. Bodenart, Exposition und Standort nach Unterlagen des AG. Wurzelraum
ausreichend durchfeuchten. Abgerechnet wird die Wässerung des Einzelgehölzes pro Jahr.
Gehölz = Hochstamm, Stammbusch.
Anzahl der Wässerungsgänge pro Jahr = 12.
Mindestwassermenge je Pflanze pro Wässerungsgang = 100
Liter.
Während der Fertigstellungspflege.
Menge: 12,000 St
Leistungsbereichkatalog: 107

**06.01.0009 Einzelgehölz wässern*12 Wässerungsg. 10 Liter*Fertigst.pflege**
StL-Nr. 211076049521
Einzelgehölz wässern, Wasser liefern. Bodenart, Exposition und Standort nach Unterlagen des AG. Wurzelraum
ausreichend durchfeuchten. Abgerechnet wird die Wässerung des Einzelgehölzes pro Jahr.
Gehölz 'Strauch'

Anzahl der Wässerungsgänge pro Jahr = 12.
Mindestwassermenge je Pflanze pro Wässerungsgang = 10
Liter.
Während der Fertigstellungspflege.
Menge: 1268,000 St
Leistungsbereichkatalog: 107

**06.01.0010 Drohnenbefliegung Wildtiersuche**
*** Pauschalposition
Durchführung einer Drohnenbefliegung zur sytematischen Suche nach Wildtieren (inbesondere Rehkitzen, Junghasen und Bodenbrütern) auf der vom Auftraggeber festgelegten Fläche unter Einsatz einer mit Wärmebildkamera ausgestattetetn Drohne.
Die Leistung umfasst insbesondere:

* Einsatz einer geeigneten Drohne mit hochauflösender  Wärmebildkamera;
* Flugplanung und Einholung der für den Flugbetrieb  erforderlichen Freigaben (südl.angrenzender Flugplatz!);
* Durchführung der Befliegung unter Berücksichtigung der geltenden luftverkehrsrechtlichen Vorschriften;
* systematische Absuche der festgelegten Flächen anhand vorgegebener Flugrouten;
* Identifizierung und Lokalisierung auffälliger Wärmesignaturen;
* Kennzeichnung der Fundstellen mittels GPS-Koordinaten bzw. digitaler Kartierung;

unverzügliche Information des Auftraggebers bzw. der benannten Einsatzkräfte über festgestellte Wildtiere;
digitale Dokumentation der beflogenen Flächen einschließlich Flugprotokoll und Fundpunkte.

Die Befliegung ist möglichst in den frühen Morgenstunden oder unter sonstigen für die Wärmebilddetektion geeigneten Witterungsbedingungen durchzuführen. Einsätze erfolgen nur bei geeigneten Wetterverhältnissen (insbesondere kein Niederschlag, Nebel oder unzulässig starker Wind). Die eingesetzten Pilotinnen und Piloten müssen über die erforderlichen Qualifikationen und Berechtigungen zum Betrieb unbemannter Luftfahrtsysteme verfügen.

Der Auftragnehmer gewährleistet die Einhaltung aller luftverkehrsrechtlichen und datenschutzrechtlichen Vorgaben.
Eine Erfolgsgarantie für das Auffinden sämtlicher Wildtiere wird nicht geschuldet; geschuldet wird die fachgerechte Durchführung der Befliegung nach dem Stand der Technik.
Die Dokumentation ist dem Auftraggeber spätestens am Einsatztag in digitaler Form zu übergeben.
Die Koordination mit Jagdausübungsberechtigten oder sonstigen Beteiligten erfolgt in eigener Verantwortung des AN.

Ausführung für den 1. Mähgang.
Menge: 1,000 Psch

**06.01.0011 Extensivfläche mähen*auf Teilflächen ab Mitte Juli*Balkenmäher Schnitthöhe 10 cm*Verw.AN, 3-7 Tage**
StL-Nr. 2110765090223104
Extensivfläche entsprechend der ökologischen Funktion
mähen.
Biotoptyp 'Saumstrukturen gem. Ansaat'

Auf Teilflächen.
Durchführen ab Mitte Juli.
Mähgerät = Balkenmäher.
Schnitthöhe 10 cm.
Mähgut 3-7 Tage liegen lassen und nach Wahl des AN verwerten.
Menge: 2880,000 m2
Leistungsbereichkatalog: 107

**06.01.0012 Entfernung Bunias, <5%**
Entfernung und nachhaltige Eindämmung von Zackenschötchenbeständen auf Wiesenflächen.
Leistung einschl. fachgerechter Entsorgung des Pflanzenmaterials.
Ziel ist die Verhinderung der weiteren Ausbreitung und die Reduzierung des Bestandes.

Befallstärke: Geringer Befall
* Einzelpflanzen oder lockere Bestände bis 5,00% Flächenanteil
* Manuelles Ausstechen oder Ausgraben einschl.  Wurzelstock
* Sammlung und Abtransport des Pflanzenmaterials
* Kontrolle und Nachbearbeitung innerhalb derselben Vegetationsperiode

Das Pflanzenmaterial ist so zu behandeln und zu entsorgen, dass eine Wiederausbreitung durch Samen oder Pflanzenteile ausgeschlossen wird. Eine Ablagerung auf angrenzenden Flächen ist nicht zulässig.

Die Maßnahmen sind vorzugsweise vor der Samenbildung und Samenreife der Pflanzen durchzuführen. Die Ausführung erfolgt in Abstimmung mit dem AG.

Die Abrechnung erfolgt in Quadratmetern der bearbeiteten Fläche, die vor der Bearbeitung gemeinsam mit dem AG festgelegt wird.
Menge: 500,000 m2

**06.01.0013 Extensivfläche mähen*auf Teilflächen ab Mitte Oktober*Balkenmäher Schnitthöhe 10 cm*Verw.AN, 3-7 Tage**
StL-Nr. 2110765090243104
Extensivfläche entsprechend der ökologischen Funktion
mähen.
Biotoptyp 'Saumstrukturen gem. Ansaat'

Auf Teilflächen.
Durchführen ab Mitte Oktober.
Mähgerät = Balkenmäher.
Schnitthöhe 10 cm.
Mähgut 3-7 Tage liegen lassen und nach Wahl des AN verwerten.
Menge: 2880,000 m2
Leistungsbereichkatalog: 107

### Bereich 07 ENTWICKLUNGSPGLEGE 1+2 JAHR

#### Abschnitt 07.01 ENTWICKLUNGSPFLEGE 1 JAHR

**07.01.0001 Gehölzfläche pflegen*über 0,5-1 St/m2 1. Pflegegang*E.-pflege 1. Jahr Pflanzsch. jäten*Mähgut Verw. AN**
StL-Nr. 2110761492121004
Gehölzfläche pflegen. Die Bearbeitungsgrenze außerhalb
der Randpflanzen entspricht einem halben Reihenabstand.
Gehölzfläche 'beide Gehölzpflanzungen innerhalb der Ausgleichsfläche.'

Mittlerer Gehölzbestand über 0,5 bis 1 Stück je m2.
Erster Pflegegang.
Während der Entwicklungspflege im 1. Pflegejahr.
Pflanzscheiben, gemulcht, jäten und Zwischenflächen
mähen.
Mähgut und abgetrennte Teile unerwünschten Aufwuchses
nach Wahl des AN verwerten.
Menge: 2714,000 m2
Leistungsbereichkatalog: 107

**07.01.0002 Gehölzfläche pflegen*über 0,5-1 St/m2 2. Pflegegang*E.-pflege 1. Jahr Pflanzsch. jäten*Mähgut Verw. AN**
StL-Nr. 2110761492221004
Gehölzfläche pflegen. Die Bearbeitungsgrenze außerhalb
der Randpflanzen entspricht einem halben Reihenabstand.
Gehölzfläche 'beide Gehölzpflanzungen innerhalb der Ausgleichsfläche.'

Mittlerer Gehölzbestand über 0,5 bis 1 Stück je m2.
Zweiter Pflegegang.
Während der Entwicklungspflege im 1. Pflegejahr.
Pflanzscheiben, gemulcht, jäten und Zwischenflächen
mähen.
Mähgut und abgetrennte Teile unerwünschten Aufwuchses
nach Wahl des AN verwerten.
Menge: 2714,000 m2
Leistungsbereichkatalog: 107

**07.01.0003 Gehölzfläche pflegen*über 0,5-1 St/m2 3. Pflegegang*E.-pflege 1. Jahr Pflanzsch. jäten*Pfahl/Bind.n.bess richten,entfernen*Mähgut Verw. AN**
StL-Nr. 2110761492321234
Gehölzfläche pflegen. Die Bearbeitungsgrenze außerhalb
der Randpflanzen entspricht einem halben Reihenabstand.
Gehölzfläche 'beide Gehölzpflanzungen innerhalb der Ausgleichsfläche.'

Mittlerer Gehölzbestand über 0,5 bis 1 Stück je m2.
Dritter Pflegegang.
Während der Entwicklungspflege im 1. Pflegejahr.
Pflanzscheiben, gemulcht, jäten und Zwischenflächen
mähen.
Pfähle und Bindungen nachbessern, zu enge Bindungen lockern. Ersetzen fehlender Pfähle wird gesondert
vergütet.
Gehölze richten und antreten, zu schwach austreibende
zurückschneiden, abgestorbene Gehölze/Gehölzteile entfernen. Abgestorbene Gehölze/Gehölzteile nach Wahl des
AN verwerten.
Mähgut und abgetrennte Teile unerwünschten Aufwuchses
nach Wahl des AN verwerten.
Menge: 2714,000 m2
Leistungsbereichkatalog: 107

**07.01.0004 Einzelgehölz pflegen 1. Pflegegang*E.-pflege 1. Jahr Pflanzsch. jäten*Mulde, DU 120 cm Pfl.sch ü. 100 cm**
StL-Nr. 2110761812144000
Hochstamm, Stammbusch, Solitärpflanze oder Heister in
Einzelstellung pflegen. Unerwünschter Aufwuchs nach
Wahl des AN verwerten.
Erster Pflegegang.
Während der Entwicklungspflege im 1. Pflegejahr.
Pflanzscheibe, gemulcht, jäten.
Gießrand aus anstehendem Boden erhalten, Gießmuldenhöhe
20 cm, Durchmesser 120 cm.
Pflanzscheibengröße, Durchmesser über 100 cm.
Menge: 12,000 St
Leistungsbereichkatalog: 107

**07.01.0005 Einzelgehölz pflegen 2. Pflegegang*E.-pflege 1. Jahr Pflanzsch. jäten*Mulde, DU 120 cm Pfl.sch ü. 100 cm**
StL-Nr. 2110761822144000
Hochstamm, Stammbusch, Solitärpflanze oder Heister in
Einzelstellung pflegen. Unerwünschter Aufwuchs nach
Wahl des AN verwerten.
Zweiter Pflegegang.
Während der Entwicklungspflege im 1. Pflegejahr.
Pflanzscheibe, gemulcht, jäten.
Gießrand aus anstehendem Boden erhalten, Gießmuldenhöhe
20 cm, Durchmesser 120 cm.
Pflanzscheibengröße, Durchmesser über 100 cm.
Menge: 12,000 St
Leistungsbereichkatalog: 107

**07.01.0006 Einzelgehölz pflegen 3. Pflegegang*E.-pflege 1. Jahr Pflanzsch. jäten*Mulde, DU 120 cm Pfl.sch ü. 100 cm*Stamm u. Stock Bindung nachbess.*richten,entfernen**
StL-Nr. 2110761832144213
Hochstamm, Stammbusch, Solitärpflanze oder Heister in
Einzelstellung pflegen. Unerwünschter Aufwuchs nach
Wahl des AN verwerten.
Dritter Pflegegang.
Während der Entwicklungspflege im 1. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 12,000 St
Leistungsbereichkatalog: 107

**07.01.0007 Einzelgehölz wässern*12 Wässerungsg. 20 Liter*E.-pflege 1. Jahr**
StL-Nr. 211076049532
Einzelgehölz wässern, Wasser liefern. Bodenart, Exposition und Standort nach Unterlagen des AG. Wurzelraum
ausreichend durchfeuchten. Abgerechnet wird die Wässerung des Einzelgehölzes pro Jahr.
Gehölz 'Heister'

Anzahl der Wässerungsgänge pro Jahr = 12.
Mindestwassermenge je Pflanze pro Wässerungsgang = 20
Liter.
Während der Entwicklungspflege im 1. Pflegejahr.
Menge: 270,000 St
Leistungsbereichkatalog: 107

**07.01.0008 Einzelgehölz wässern*12 Wässerungsg. 10 Liter*E.-pflege 1. Jahr**
StL-Nr. 211076049522
Einzelgehölz wässern, Wasser liefern. Bodenart, Exposition und Standort nach Unterlagen des AG. Wurzelraum
ausreichend durchfeuchten. Abgerechnet wird die Wässerung des Einzelgehölzes pro Jahr.
Gehölz 'Strauch'

Anzahl der Wässerungsgänge pro Jahr = 12.
Mindestwassermenge je Pflanze pro Wässerungsgang = 10
Liter.
Während der Entwicklungspflege im 1. Pflegejahr.
Menge: 1268,000 St
Leistungsbereichkatalog: 107

**07.01.0009 Einzelgehölz wässern Hochstamm, Stbu*12 Wässerungsg. 100 Liter*E.-pflege 1. Jahr**
StL-Nr. 211076041562
Einzelgehölz wässern, Wasser liefern. Bodenart, Exposition und Standort nach Unterlagen des AG. Wurzelraum
ausreichend durchfeuchten. Abgerechnet wird die Wässerung des Einzelgehölzes pro Jahr.
Gehölz = Hochstamm, Stammbusch.
Anzahl der Wässerungsgänge pro Jahr = 12.
Mindestwassermenge je Pflanze pro Wässerungsgang = 100
Liter.
Während der Entwicklungspflege im 1. Pflegejahr.
Menge: 12,000 St
Leistungsbereichkatalog: 107

**07.01.0010 Drohnenbefliegung Wildtiersuche**
*** Pauschalposition
Durchführung einer Drohnenbefliegung zur sytematischen Suche nach Wildtieren (inbesondere Rehkitzen, Junghasen und Bodenbrütern) auf der vom Auftraggeber festgelegten Fläche unter Einsatz einer mit Wärmebildkamera ausgestattetetn Drohne.
Die Leistung umfasst insbesondere:

* Einsatz einer geeigneten Drohne mit hochauflösender  Wärmebildkamera;
* Flugplanung und Einholung der für den Flugbetrieb  erforderlichen Freigaben (südl.angrenzender Flugplatz!);
* Durchführung der Befliegung unter Berücksichtigung der geltenden luftverkehrsrechtlichen Vorschriften;
* systematische Absuche der festgelegten Flächen anhand vorgegebener Flugrouten;
* Identifizierung und Lokalisierung auffälliger Wärmesignaturen;
* Kennzeichnung der Fundstellen mittels GPS-Koordinaten bzw. digitaler Kartierung;

unverzügliche Information des Auftraggebers bzw. der benannten Einsatzkräfte über festgestellte Wildtiere;
digitale Dokumentation der beflogenen Flächen einschließlich Flugprotokoll und Fundpunkte.

Die Befliegung ist möglichst in den frühen Morgenstunden oder unter sonstigen für die Wärmebilddetektion geeigneten Witterungsbedingungen durchzuführen. Einsätze erfolgen nur bei geeigneten Wetterverhältnissen (insbesondere kein Niederschlag, Nebel oder unzulässig starker Wind). Die eingesetzten Pilotinnen und Piloten müssen über die erforderlichen Qualifikationen und Berechtigungen zum Betrieb unbemannter Luftfahrtsysteme verfügen.

Der Auftragnehmer gewährleistet die Einhaltung aller luftverkehrsrechtlichen und datenschutzrechtlichen Vorgaben.
Eine Erfolgsgarantie für das Auffinden sämtlicher Wildtiere wird nicht geschuldet; geschuldet wird die fachgerechte Durchführung der Befliegung nach dem Stand der Technik.
Die Dokumentation ist dem Auftraggeber spätestens am Einsatztag in digitaler Form zu übergeben.
Die Koordination mit Jagdausübungsberechtigten oder sonstigen Beteiligten erfolgt in eigener Verantwortung des AN.

Ausführung für den 1. Mähgang.
Menge: 1,000 Psch

**07.01.0011 Extensivfläche mähen*auf Teilflächen ab Mitte Juli*Balkenmäher Schnitthöhe 10 cm*Verw.AN, 3-7 Tage**
StL-Nr. 2110765090223104
Extensivfläche entsprechend der ökologischen Funktion
mähen.
Biotoptyp 'Saumstrukturen gem. Ansaat'

Auf Teilflächen.
Durchführen ab Mitte Juli.
Mähgerät = Balkenmäher.
Schnitthöhe 10 cm.
Mähgut 3-7 Tage liegen lassen und nach Wahl des AN verwerten.
Menge: 2880,000 m2
Leistungsbereichkatalog: 107

**07.01.0012 Entfernung Bunias, <5%**
Entfernung und nachhaltige Eindämmung von Zackenschötchenbeständen auf Wiesenflächen.
Leistung einschl. fachgerechter Entsorgung des Pflanzenmaterials.
Ziel ist die Verhinderung der weiteren Ausbreitung und die Reduzierung des Bestandes.

Befallstärke: Geringer Befall
* Einzelpflanzen oder lockere Bestände bis 5,00% Flächenanteil
* Manuelles Ausstechen oder Ausgraben einschl.  Wurzelstock
* Sammlung und Abtransport des Pflanzenmaterials
* Kontrolle und Nachbearbeitung innerhalb derselben Vegetationsperiode

Das Pflanzenmaterial ist so zu behandeln und zu entsorgen, dass eine Wiederausbreitung durch Samen oder Pflanzenteile ausgeschlossen wird. Eine Ablagerung auf angrenzenden Flächen ist nicht zulässig.

Die Maßnahmen sind vorzugsweise vor der Samenbildung und Samenreife der Pflanzen durchzuführen. Die Ausführung erfolgt in Abstimmung mit dem AG.

Die Abrechnung erfolgt in Quadratmetern der bearbeiteten Fläche, die vor der Bearbeitung gemeinsam mit dem AG festgelegt wird.
Menge: 500,000 m2

**07.01.0013 Extensivfläche mähen*auf Teilflächen ab Mitte Oktober*Balkenmäher Schnitthöhe 10 cm*Verw.AN, 3-7 Tage**
StL-Nr. 2110765090243104
Extensivfläche entsprechend der ökologischen Funktion
mähen.
Biotoptyp 'Saumstrukturen gem. Ansaat'

Auf Teilflächen.
Durchführen ab Mitte Oktober.
Mähgerät = Balkenmäher.
Schnitthöhe 10 cm.
Mähgut 3-7 Tage liegen lassen und nach Wahl des AN verwerten.
Menge: 2880,000 m2
Leistungsbereichkatalog: 107

#### Abschnitt 07.02 ENTWICKLUNGSPFLEGE 2 JAHR

**07.02.0001 Gehölzfläche pflegen*über 0,5-1 St/m2 1. Pflegegang*E.-pflege 2. Jahr Pflanzsch. jäten*Mähgut Verw. AN**
StL-Nr. 2110761492131004
Gehölzfläche pflegen. Die Bearbeitungsgrenze außerhalb
der Randpflanzen entspricht einem halben Reihenabstand.
Gehölzfläche 'beide Gehölzpflanzungen innerhalb der Ausgleichsfläche.'

Mittlerer Gehölzbestand über 0,5 bis 1 Stück je m2.
Erster Pflegegang.
Während der Entwicklungspflege im 2. Pflegejahr.
Pflanzscheiben, gemulcht, jäten und Zwischenflächen
mähen.
Mähgut und abgetrennte Teile unerwünschten Aufwuchses
nach Wahl des AN verwerten.
Menge: 2714,000 m2
Leistungsbereichkatalog: 107

**07.02.0002 Gehölzfläche pflegen*über 0,5-1 St/m2 2. Pflegegang*E.-pflege 2. Jahr Pflanzsch. jäten*Mähgut Verw. AN**
StL-Nr. 2110761492231004
Gehölzfläche pflegen. Die Bearbeitungsgrenze außerhalb
der Randpflanzen entspricht einem halben Reihenabstand.
Gehölzfläche 'beide Gehölzpflanzungen innerhalb der Ausgleichsfläche.'

Mittlerer Gehölzbestand über 0,5 bis 1 Stück je m2.
Zweiter Pflegegang.
Während der Entwicklungspflege im 2. Pflegejahr.
Pflanzscheiben, gemulcht, jäten und Zwischenflächen
mähen.
Mähgut und abgetrennte Teile unerwünschten Aufwuchses
nach Wahl des AN verwerten.
Menge: 2714,000 m2
Leistungsbereichkatalog: 107

**07.02.0003 Gehölzfläche pflegen*über 0,5-1 St/m2 3. Pflegegang*E.-pflege 2. Jahr Pflanzsch. jäten*Pfahl/Bind.n.bess richten,entfernen*Mähgut Verw. AN**
StL-Nr. 2110761492331234
Gehölzfläche pflegen. Die Bearbeitungsgrenze außerhalb
der Randpflanzen entspricht einem halben Reihenabstand.
Gehölzfläche 'beide Gehölzpflanzungen innerhalb der Ausgleichsfläche.'

Mittlerer Gehölzbestand über 0,5 bis 1 Stück je m2.
Dritter Pflegegang.
Während der Entwicklungspflege im 2. Pflegejahr.
Pflanzscheiben, gemulcht, jäten und Zwischenflächen
mähen.
Pfähle und Bindungen nachbessern, zu enge Bindungen lockern. Ersetzen fehlender Pfähle wird gesondert
vergütet.
Gehölze richten und antreten, zu schwach austreibende
zurückschneiden, abgestorbene Gehölze/Gehölzteile entfernen. Abgestorbene Gehölze/Gehölzteile nach Wahl des
AN verwerten.
Mähgut und abgetrennte Teile unerwünschten Aufwuchses
nach Wahl des AN verwerten.
Menge: 2714,000 m2
Leistungsbereichkatalog: 107

**07.02.0004 Einzelgehölz pflegen 1. Pflegegang*E.-pflege 2. Jahr Pflanzsch. jäten*Mulde, DU 120 cm Pfl.sch ü. 100 cm**
StL-Nr. 2110761813144000
Hochstamm, Stammbusch, Solitärpflanze oder Heister in
Einzelstellung pflegen. Unerwünschter Aufwuchs nach
Wahl des AN verwerten.
Erster Pflegegang.
Während der Entwicklungspflege im 2. Pflegejahr.
Pflanzscheibe, gemulcht, jäten.
Gießrand aus anstehendem Boden erhalten, Gießmuldenhöhe
20 cm, Durchmesser 120 cm.
Pflanzscheibengröße, Durchmesser über 100 cm.
Menge: 12,000 St
Leistungsbereichkatalog: 107

**07.02.0005 Einzelgehölz pflegen 2. Pflegegang*E.-pflege 2. Jahr Pflanzsch. jäten*Mulde, DU 120 cm Pfl.sch ü. 100 cm**
StL-Nr. 2110761823144000
Hochstamm, Stammbusch, Solitärpflanze oder Heister in
Einzelstellung pflegen. Unerwünschter Aufwuchs nach
Wahl des AN verwerten.
Zweiter Pflegegang.
Während der Entwicklungspflege im 2. Pflegejahr.
Pflanzscheibe, gemulcht, jäten.
Gießrand aus anstehendem Boden erhalten, Gießmuldenhöhe
20 cm, Durchmesser 120 cm.
Pflanzscheibengröße, Durchmesser über 100 cm.
Menge: 12,000 St
Leistungsbereichkatalog: 107

**07.02.0006 Einzelgehölz pflegen 3. Pflegegang*E.-pflege 2. Jahr Pflanzsch. jäten*Mulde, DU 120 cm Pfl.sch ü. 100 cm*Stamm u. Stock Bindung nachbess.*richten,entfernen**
StL-Nr. 2110761833144213
Hochstamm, Stammbusch, Solitärpflanze oder Heister in
Einzelstellung pflegen. Unerwünschter Aufwuchs nach
Wahl des AN verwerten.
Dritter Pflegegang.
Während der Entwicklungspflege im 2. Pflegejahr.
Pflanzscheibe, gemulcht, jäten.
Gießrand aus anstehendem Boden erhalten, Gießmuldenhöhe
20 cm, Durchmesser 120 cm.
Pflanzscheibengröße, Durchmesser über 100 cm.
Stamm- und Stockaustriebe entfernen und nach Wahl des
AN verwerten.
Pfähle und Bindungen nachbessern, zu enge Bindungen lockern. Ersetzen fehlender Pfähle wird gesondert
vergütet.
Gehölze richten und antreten, zu schwach austreibend
zurückschneiden, abgestorbene Gehölze/Gehölzteile entfernen und nach Wahl des AN verwerten.
Menge: 12,000 St
Leistungsbereichkatalog: 107

**07.02.0007 Einzelgehölz wässern Hochstamm, Stbu*12 Wässerungsg. 100 Liter*E.-pflege 2. Jahr**
StL-Nr. 211076041563
Einzelgehölz wässern, Wasser liefern. Bodenart, Exposition und Standort nach Unterlagen des AG. Wurzelraum
ausreichend durchfeuchten. Abgerechnet wird die Wässerung des Einzelgehölzes pro Jahr.
Gehölz = Hochstamm, Stammbusch.
Anzahl der Wässerungsgänge pro Jahr = 12.
Mindestwassermenge je Pflanze pro Wässerungsgang = 100
Liter.
Während der Entwicklungspflege im 2. Pflegejahr.
Menge: 12,000 St
Leistungsbereichkatalog: 107

**07.02.0008 Einzelgehölz wässern*12 Wässerungsg. 20 Liter*E.-pflege 1. Jahr**
StL-Nr. 211076049532
Einzelgehölz wässern, Wasser liefern. Bodenart, Exposition und Standort nach Unterlagen des AG. Wurzelraum
ausreichend durchfeuchten. Abgerechnet wird die Wässerung des Einzelgehölzes pro Jahr.
Gehölz 'Heister'

Anzahl der Wässerungsgänge pro Jahr = 12.
Mindestwassermenge je Pflanze pro Wässerungsgang = 20
Liter.
Während der Entwicklungspflege im 1. Pflegejahr.
Menge: 270,000 St
Leistungsbereichkatalog: 107

**07.02.0009 Einzelgehölz wässern*12 Wässerungsg. 10 Liter*E.-pflege 2. Jahr**
StL-Nr. 211076049523
Einzelgehölz wässern, Wasser liefern. Bodenart, Exposition und Standort nach Unterlagen des AG. Wurzelraum
ausreichend durchfeuchten. Abgerechnet wird die Wässerung des Einzelgehölzes pro Jahr.
Gehölz 'Strauch'

Anzahl der Wässerungsgänge pro Jahr = 12.
Mindestwassermenge je Pflanze pro Wässerungsgang = 10
Liter.
Während der Entwicklungspflege im 2. Pflegejahr.
Menge: 1268,000 St
Leistungsbereichkatalog: 107

**07.02.0010 Pflanzscheibe mulchen Pflanzsch. DU 120*Nadelholzr. 10/40 Dicke 10 cm**
StL-Nr. 211073605102
Pflanzscheibe von Gehölz gleichmäßig dick mulchen.
Pflanzscheibengröße, Durchmesser = 120 cm.
Mulchstoff = Nadelholzrinde 10/40 mm, C/N-Verhältnis
>60.
Dicke der Mulchschicht = 10 cm.
Menge: 12,000 St
Leistungsbereichkatalog: 107

**07.02.0011 Pflanzscheibe mulchen Pflanzsch. DU 60*Nadelholzr. 10/40 Dicke 10 cm**
StL-Nr. 211073602102
Pflanzscheibe von Gehölz gleichmäßig dick mulchen.
Pflanzscheibengröße, Durchmesser = 60 cm.
Mulchstoff = Nadelholzrinde 10/40 mm, C/N-Verhältnis
>60.
Dicke der Mulchschicht = 10 cm.
Menge: 270,000 St
Leistungsbereichkatalog: 107

**07.02.0012 Pflanzscheibe mulchen Pflanzsch. DU 40*Nadelholzr. 10/40 Dicke 10 cm**
StL-Nr. 211073601102
Pflanzscheibe von Gehölz gleichmäßig dick mulchen.
Pflanzscheibengröße, Durchmesser = 40 cm.
Mulchstoff = Nadelholzrinde 10/40 mm, C/N-Verhältnis
>60.
Dicke der Mulchschicht = 10 cm.
Menge: 1268,000 St
Leistungsbereichkatalog: 107

**07.02.0013 Drohnenbefliegung Wildtiersuche**
*** Pauschalposition
Durchführung einer Drohnenbefliegung zur sytematischen Suche nach Wildtieren (inbesondere Rehkitzen, Junghasen und Bodenbrütern) auf der vom Auftraggeber festgelegten Fläche unter Einsatz einer mit Wärmebildkamera ausgestattetetn Drohne.
Die Leistung umfasst insbesondere:

* Einsatz einer geeigneten Drohne mit hochauflösender  Wärmebildkamera;
* Flugplanung und Einholung der für den Flugbetrieb  erforderlichen Freigaben (südl.angrenzender Flugplatz!);
* Durchführung der Befliegung unter Berücksichtigung der geltenden luftverkehrsrechtlichen Vorschriften;
* systematische Absuche der festgelegten Flächen anhand vorgegebener Flugrouten;
* Identifizierung und Lokalisierung auffälliger Wärmesignaturen;
* Kennzeichnung der Fundstellen mittels GPS-Koordinaten bzw. digitaler Kartierung;

unverzügliche Information des Auftraggebers bzw. der benannten Einsatzkräfte über festgestellte Wildtiere;
digitale Dokumentation der beflogenen Flächen einschließlich Flugprotokoll und Fundpunkte.

Die Befliegung ist möglichst in den frühen Morgenstunden oder unter sonstigen für die Wärmebilddetektion geeigneten Witterungsbedingungen durchzuführen. Einsätze erfolgen nur bei geeigneten Wetterverhältnissen (insbesondere kein Niederschlag, Nebel oder unzulässig starker Wind). Die eingesetzten Pilotinnen und Piloten müssen über die erforderlichen Qualifikationen und Berechtigungen zum Betrieb unbemannter Luftfahrtsysteme verfügen.

Der Auftragnehmer gewährleistet die Einhaltung aller luftverkehrsrechtlichen und datenschutzrechtlichen Vorgaben.
Eine Erfolgsgarantie für das Auffinden sämtlicher Wildtiere wird nicht geschuldet; geschuldet wird die fachgerechte Durchführung der Befliegung nach dem Stand der Technik.
Die Dokumentation ist dem Auftraggeber spätestens am Einsatztag in digitaler Form zu übergeben.
Die Koordination mit Jagdausübungsberechtigten oder sonstigen Beteiligten erfolgt in eigener Verantwortung des AN.

Ausführung für den 1. Mähgang.
Menge: 1,000 Psch

**07.02.0014 Extensivfläche mähen*auf Teilflächen ab Mitte Juli*Balkenmäher Schnitthöhe 10 cm*Verw.AN, 3-7 Tage**
StL-Nr. 2110765090223104
Extensivfläche entsprechend der ökologischen Funktion
mähen.
Biotoptyp 'Saumstrukturen gem. Ansaat'

Auf Teilflächen.
Durchführen ab Mitte Juli.
Mähgerät = Balkenmäher.
Schnitthöhe 10 cm.
Mähgut 3-7 Tage liegen lassen und nach Wahl des AN verwerten.
Menge: 2880,000 m2
Leistungsbereichkatalog: 107

**07.02.0015 Entfernung Bunias, <5%**
Entfernung und nachhaltige Eindämmung von Zackenschötchenbeständen auf Wiesenflächen.
Leistung einschl. fachgerechter Entsorgung des Pflanzenmaterials.
Ziel ist die Verhinderung der weiteren Ausbreitung und die Reduzierung des Bestandes.

Befallstärke: Geringer Befall
* Einzelpflanzen oder lockere Bestände bis 5,00% Flächenanteil
* Manuelles Ausstechen oder Ausgraben einschl.  Wurzelstock
* Sammlung und Abtransport des Pflanzenmaterials
* Kontrolle und Nachbearbeitung innerhalb derselben Vegetationsperiode

Das Pflanzenmaterial ist so zu behandeln und zu entsorgen, dass eine Wiederausbreitung durch Samen oder Pflanzenteile ausgeschlossen wird. Eine Ablagerung auf angrenzenden Flächen ist nicht zulässig.

Die Maßnahmen sind vorzugsweise vor der Samenbildung und Samenreife der Pflanzen durchzuführen. Die Ausführung erfolgt in Abstimmung mit dem AG.

Die Abrechnung erfolgt in Quadratmetern der bearbeiteten Fläche, die vor der Bearbeitung gemeinsam mit dem AG festgelegt wird.
Menge: 500,000 m2

**07.02.0016 Extensivfläche mähen*auf Teilflächen ab Mitte Oktober*Balkenmäher Schnitthöhe 10 cm*Verw.AN, 3-7 Tage**
StL-Nr. 2110765090243104
Extensivfläche entsprechend der ökologischen Funktion
mähen.
Biotoptyp 'Saumstrukturen gem. Ansaat'

Auf Teilflächen.
Durchführen ab Mitte Oktober.
Mähgerät = Balkenmäher.
Schnitthöhe 10 cm.
Mähgut 3-7 Tage liegen lassen und nach Wahl des AN verwerten.
Menge: 2800,000 m2
Leistungsbereichkatalog: 107

### Bereich 08 ENTWICKLUNGSPFLEGE 3+4 JAHR

#### Abschnitt 08.01 ENTWICKLUNGSPFLEGE 3 JAHR

**08.01.0001 Gehölzfläche pflegen*über 0,5-1 St/m2 1. Pflegegang*E.-pflege 3. Jahr Hacken, mähen*Mähgut Verw. AN**
StL-Nr. 2110761492142004
Gehölzfläche pflegen. Die Bearbeitungsgrenze außerhalb
der Randpflanzen entspricht einem halben Reihenabstand.
Gehölzfläche 'beide Gehölzpflanzungen innerhalb der Ausgleichsfläche.'

Mittlerer Gehölzbestand über 0,5 bis 1 Stück je m2.
Erster Pflegegang.
Während der Entwicklungspflege im 3. Pflegejahr.
Pflanzscheiben hacken und Zwischenflächen mähen.
Mähgut und abgetrennte Teile unerwünschten Aufwuchses
nach Wahl des AN verwerten.
Menge: 2714,000 m2
Leistungsbereichkatalog: 107

**08.01.0002 Gehölzfläche pflegen*über 0,5-1 St/m2 2. Pflegegang*E.-pflege 3. Jahr Pflanzsch. jäten*richten,entfernen Mähgut Verw. AN**
StL-Nr. 2110761492241034
Gehölzfläche pflegen. Die Bearbeitungsgrenze außerhalb
der Randpflanzen entspricht einem halben Reihenabstand.
Gehölzfläche 'beide Gehölzpflanzungen innerhalb der Ausgleichsfläche.'

Mittlerer Gehölzbestand über 0,5 bis 1 Stück je m2.
Zweiter Pflegegang.
Während der Entwicklungspflege im 3. Pflegejahr.
Pflanzscheiben, gemulcht, jäten und Zwischenflächen
mähen.
Gehölze richten und antreten, zu schwach austreibende
zurückschneiden, abgestorbene Gehölze/Gehölzteile entfernen. Abgestorbene Gehölze/Gehölzteile nach Wahl des
AN verwerten.
Mähgut und abgetrennte Teile unerwünschten Aufwuchses
nach Wahl des AN verwerten.
Menge: 2714,000 m2
Leistungsbereichkatalog: 107

**08.01.0003 Einzelgehölz pflegen 1. Pflegegang*E.-pflege 3. Jahr Pflanzsch. jäten*Mulde, DU 100 cm Pfl.sch ü.80-100**
StL-Nr. 2110761814133000
Hochstamm, Stammbusch, Solitärpflanze oder Heister in
Einzelstellung pflegen. Unerwünschter Aufwuchs nach
Wahl des AN verwerten.
Erster Pflegegang.
Während der Entwicklungspflege im 3. Pflegejahr.
Pflanzscheibe, gemulcht, jäten.
Gießrand aus anstehendem Boden erhalten, Gießmuldenhöhe
20 cm, Durchmesser 100 cm.
Pflanzscheibengröße, Durchmesser über 80 bis 100 cm.
Menge: 12,000 St
Leistungsbereichkatalog: 107

**08.01.0004 Einzelgehölz pflegen 2. Pflegegang*E.-pflege 3. Jahr Pflanzsch. jäten*Mulde, DU 120 cm Pfl.sch ü. 100 cm*Stamm u. Stock richten,entfernen**
StL-Nr. 2110761824144203
Hochstamm, Stammbusch, Solitärpflanze oder Heister in
Einzelstellung pflegen. Unerwünschter Aufwuchs nach
Wahl des AN verwerten.
Zweiter Pflegegang.
Während der Entwicklungspflege im 3. Pflegejahr.
Pflanzscheibe, gemulcht, jäten.
Gießrand aus anstehendem Boden erhalten, Gießmuldenhöhe
20 cm, Durchmesser 120 cm.
Pflanzscheibengröße, Durchmesser über 100 cm.
Stamm- und Stockaustriebe entfernen und nach Wahl des
AN verwerten.
Gehölze richten und antreten, zu schwach austreibend
zurückschneiden, abgestorbene Gehölze/Gehölzteile entfernen und nach Wahl des AN verwerten.
Menge: 12,000 St
Leistungsbereichkatalog: 107

**08.01.0005 Einzelgehölz wässern Hochstamm, Stbu*8 Wässerungsgänge 100 Liter*E.-pflege 3. Jahr**
StL-Nr. 211076041364
Einzelgehölz wässern, Wasser liefern. Bodenart, Exposition und Standort nach Unterlagen des AG. Wurzelraum
ausreichend durchfeuchten. Abgerechnet wird die Wässerung des Einzelgehölzes pro Jahr.
Gehölz = Hochstamm, Stammbusch.
Anzahl der Wässerungsgänge pro Jahr = 8.
Mindestwassermenge je Pflanze pro Wässerungsgang = 100
Liter.
Während der Entwicklungspflege im 3. Pflegejahr.
Menge: 12,000 St
Leistungsbereichkatalog: 107

**08.01.0006 Einzelgehölz wässern*8 Wässerungsgänge 20 Liter*E.-pflege 3. Jahr**
StL-Nr. 211076049334
Einzelgehölz wässern, Wasser liefern. Bodenart, Exposition und Standort nach Unterlagen des AG. Wurzelraum
ausreichend durchfeuchten. Abgerechnet wird die Wässerung des Einzelgehölzes pro Jahr.
Gehölz 'Heister'

Anzahl der Wässerungsgänge pro Jahr = 8.
Mindestwassermenge je Pflanze pro Wässerungsgang = 20
Liter.
Während der Entwicklungspflege im 3. Pflegejahr.
Menge: 270,000 St
Leistungsbereichkatalog: 107

**08.01.0007 Drohnenbefliegung Wildtiersuche**
*** Pauschalposition
Durchführung einer Drohnenbefliegung zur sytematischen Suche nach Wildtieren (inbesondere Rehkitzen, Junghasen und Bodenbrütern) auf der vom Auftraggeber festgelegten Fläche unter Einsatz einer mit Wärmebildkamera ausgestattetetn Drohne.
Die Leistung umfasst insbesondere:

* Einsatz einer geeigneten Drohne mit hochauflösender  Wärmebildkamera;
* Flugplanung und Einholung der für den Flugbetrieb  erforderlichen Freigaben (südl.angrenzender Flugplatz!);
* Durchführung der Befliegung unter Berücksichtigung der geltenden luftverkehrsrechtlichen Vorschriften;
* systematische Absuche der festgelegten Flächen anhand vorgegebener Flugrouten;
* Identifizierung und Lokalisierung auffälliger Wärmesignaturen;
* Kennzeichnung der Fundstellen mittels GPS-Koordinaten bzw. digitaler Kartierung;

unverzügliche Information des Auftraggebers bzw. der benannten Einsatzkräfte über festgestellte Wildtiere;
digitale Dokumentation der beflogenen Flächen einschließlich Flugprotokoll und Fundpunkte.

Die Befliegung ist möglichst in den frühen Morgenstunden oder unter sonstigen für die Wärmebilddetektion geeigneten Witterungsbedingungen durchzuführen. Einsätze erfolgen nur bei geeigneten Wetterverhältnissen (insbesondere kein Niederschlag, Nebel oder unzulässig starker Wind). Die eingesetzten Pilotinnen und Piloten müssen über die erforderlichen Qualifikationen und Berechtigungen zum Betrieb unbemannter Luftfahrtsysteme verfügen.

Der Auftragnehmer gewährleistet die Einhaltung aller luftverkehrsrechtlichen und datenschutzrechtlichen Vorgaben.
Eine Erfolgsgarantie für das Auffinden sämtlicher Wildtiere wird nicht geschuldet; geschuldet wird die fachgerechte Durchführung der Befliegung nach dem Stand der Technik.
Die Dokumentation ist dem Auftraggeber spätestens am Einsatztag in digitaler Form zu übergeben.
Die Koordination mit Jagdausübungsberechtigten oder sonstigen Beteiligten erfolgt in eigener Verantwortung des AN.

Ausführung für den 1. Mähgang.
Menge: 1,000 Psch

**08.01.0008 Extensivfläche mähen*auf Teilflächen ab Mitte Juli*Balkenmäher Schnitthöhe 10 cm*Verw.AN, 3-7 Tage**
StL-Nr. 2110765090223104
Extensivfläche entsprechend der ökologischen Funktion
mähen.
Biotoptyp 'Saumstrukturen gem. Ansaat'

Auf Teilflächen.
Durchführen ab Mitte Juli.
Mähgerät = Balkenmäher.
Schnitthöhe 10 cm.
Mähgut 3-7 Tage liegen lassen und nach Wahl des AN verwerten.
Menge: 2880,000 m2
Leistungsbereichkatalog: 107

**08.01.0009 Extensivfläche mähen*auf Teilflächen ab Mitte Oktober*Balkenmäher Schnitthöhe 10 cm*Verw.AN, 3-7 Tage**
StL-Nr. 2110765090243104
Extensivfläche entsprechend der ökologischen Funktion
mähen.
Biotoptyp 'Saumstrukturen gem. Ansaat'

Auf Teilflächen.
Durchführen ab Mitte Oktober.
Mähgerät = Balkenmäher.
Schnitthöhe 10 cm.
Mähgut 3-7 Tage liegen lassen und nach Wahl des AN verwerten.
Menge: 2880,000 m2
Leistungsbereichkatalog: 107

#### Abschnitt 08.02 ENTWICKLUNGSPFLEGE 4 JAHR

**08.02.0001 Einzelgehölz pflegen 1. Pflegegang*E.-pflege 4. Jahr Pflanzsch. hacken*Mulde, DU 100 cm Pfl.sch ü.80-100**
StL-Nr. 2110761815233000
Hochstamm, Stammbusch, Solitärpflanze oder Heister in
Einzelstellung pflegen. Unerwünschter Aufwuchs nach
Wahl des AN verwerten.
Erster Pflegegang.
Während der Entwicklungspflege im 4. Pflegejahr.
Pflanzscheibe hacken.
Gießrand aus anstehendem Boden erhalten, Gießmuldenhöhe
20 cm, Durchmesser 100 cm.
Pflanzscheibengröße, Durchmesser über 80 bis 100 cm.
Menge: 12,000 St
Leistungsbereichkatalog: 107

**08.02.0002 Einzelgehölz pflegen 2. Pflegegang*E.-pflege 4. Jahr Pflanzsch. hacken*Mulde, DU 100 cm Pfl.sch ü.80-100**
StL-Nr. 2110761825233000
Hochstamm, Stammbusch, Solitärpflanze oder Heister in
Einzelstellung pflegen. Unerwünschter Aufwuchs nach
Wahl des AN verwerten.
Zweiter Pflegegang.
Während der Entwicklungspflege im 4. Pflegejahr.
Pflanzscheibe hacken.
Gießrand aus anstehendem Boden erhalten, Gießmuldenhöhe
20 cm, Durchmesser 100 cm.
Pflanzscheibengröße, Durchmesser über 80 bis 100 cm.
Menge: 12,000 St
Leistungsbereichkatalog: 107

**08.02.0003 Drohnenbefliegung Wildtiersuche**
*** Pauschalposition
Durchführung einer Drohnenbefliegung zur sytematischen Suche nach Wildtieren (inbesondere Rehkitzen, Junghasen und Bodenbrütern) auf der vom Auftraggeber festgelegten Fläche unter Einsatz einer mit Wärmebildkamera ausgestattetetn Drohne.
Die Leistung umfasst insbesondere:

* Einsatz einer geeigneten Drohne mit hochauflösender  Wärmebildkamera;
* Flugplanung und Einholung der für den Flugbetrieb  erforderlichen Freigaben (südl.angrenzender Flugplatz!);
* Durchführung der Befliegung unter Berücksichtigung der geltenden luftverkehrsrechtlichen Vorschriften;
* systematische Absuche der festgelegten Flächen anhand vorgegebener Flugrouten;
* Identifizierung und Lokalisierung auffälliger Wärmesignaturen;
* Kennzeichnung der Fundstellen mittels GPS-Koordinaten bzw. digitaler Kartierung;

unverzügliche Information des Auftraggebers bzw. der benannten Einsatzkräfte über festgestellte Wildtiere;
digitale Dokumentation der beflogenen Flächen einschließlich Flugprotokoll und Fundpunkte.

Die Befliegung ist möglichst in den frühen Morgenstunden oder unter sonstigen für die Wärmebilddetektion geeigneten Witterungsbedingungen durchzuführen. Einsätze erfolgen nur bei geeigneten Wetterverhältnissen (insbesondere kein Niederschlag, Nebel oder unzulässig starker Wind). Die eingesetzten Pilotinnen und Piloten müssen über die erforderlichen Qualifikationen und Berechtigungen zum Betrieb unbemannter Luftfahrtsysteme verfügen.

Der Auftragnehmer gewährleistet die Einhaltung aller luftverkehrsrechtlichen und datenschutzrechtlichen Vorgaben.
Eine Erfolgsgarantie für das Auffinden sämtlicher Wildtiere wird nicht geschuldet; geschuldet wird die fachgerechte Durchführung der Befliegung nach dem Stand der Technik.
Die Dokumentation ist dem Auftraggeber spätestens am Einsatztag in digitaler Form zu übergeben.
Die Koordination mit Jagdausübungsberechtigten oder sonstigen Beteiligten erfolgt in eigener Verantwortung des AN.

Ausführung für den 1. Mähgang.
Menge: 1,000 Psch

**08.02.0004 Extensivfläche mähen*auf Teilflächen ab Mitte Juli*Balkenmäher Schnitthöhe 10 cm*Verw.AN, 3-7 Tage**
StL-Nr. 2110765090223104
Extensivfläche entsprechend der ökologischen Funktion
mähen.
Biotoptyp 'Saumstrukturen gem. Ansaat'

Auf Teilflächen.
Durchführen ab Mitte Juli.
Mähgerät = Balkenmäher.
Schnitthöhe 10 cm.
Mähgut 3-7 Tage liegen lassen und nach Wahl des AN verwerten.
Menge: 2880,000 m2
Leistungsbereichkatalog: 107

**08.02.0005 Entfernung Bunias, <5%**
Entfernung und nachhaltige Eindämmung von Zackenschötchenbeständen auf Wiesenflächen.
Leistung einschl. fachgerechter Entsorgung des Pflanzenmaterials.
Ziel ist die Verhinderung der weiteren Ausbreitung und die Reduzierung des Bestandes.

Befallstärke: Geringer Befall
* Einzelpflanzen oder lockere Bestände bis 5,00% Flächenanteil
* Manuelles Ausstechen oder Ausgraben einschl.  Wurzelstock
* Sammlung und Abtransport des Pflanzenmaterials
* Kontrolle und Nachbearbeitung innerhalb derselben Vegetationsperiode

Das Pflanzenmaterial ist so zu behandeln und zu entsorgen, dass eine Wiederausbreitung durch Samen oder Pflanzenteile ausgeschlossen wird. Eine Ablagerung auf angrenzenden Flächen ist nicht zulässig.

Die Maßnahmen sind vorzugsweise vor der Samenbildung und Samenreife der Pflanzen durchzuführen. Die Ausführung erfolgt in Abstimmung mit dem AG.

Die Abrechnung erfolgt in Quadratmetern der bearbeiteten Fläche, die vor der Bearbeitung gemeinsam mit dem AG festgelegt wird.
Menge: 500,000 m2

**08.02.0006 Extensivfläche mähen*auf Teilflächen ab Mitte Oktober*Balkenmäher Schnitthöhe 10 cm*Verw.AN, 3-7 Tage**
StL-Nr. 2110765090243104
Extensivfläche entsprechend der ökologischen Funktion
mähen.
Biotoptyp 'Saumstrukturen gem. Ansaat'

Auf Teilflächen.
Durchführen ab Mitte Oktober.
Mähgerät = Balkenmäher.
Schnitthöhe 10 cm.
Mähgut 3-7 Tage liegen lassen und nach Wahl des AN verwerten.
Menge: 2880,000 m2
Leistungsbereichkatalog: 107

**08.02.0007 Einzelgehölz wässern Hochstamm, Stbu*6 Wässerungsgänge 100 Liter*E.-pflege 4. Jahr**
StL-Nr. 211076041265
Einzelgehölz wässern, Wasser liefern. Bodenart, Exposition und Standort nach Unterlagen des AG. Wurzelraum
ausreichend durchfeuchten. Abgerechnet wird die Wässerung des Einzelgehölzes pro Jahr.
Gehölz = Hochstamm, Stammbusch.
Anzahl der Wässerungsgänge pro Jahr = 6.
Mindestwassermenge je Pflanze pro Wässerungsgang = 100
Liter.
Während der Entwicklungspflege im 4. Pflegejahr.
Menge: 12,000 St
Leistungsbereichkatalog: 107

**08.02.0008 Baumverankerung entfernen Dreibock*Verank. Verw. AN**
StL-Nr. 2110762431
Baumverankerung einschl. Bindung entfernen.
Verankerung = Dreibock.
Verankerung nach Wahl des AN verwerten.
Menge: 12,000 St
Leistungsbereichkatalog: 107

**08.02.0009 Schutzvorrichtung entfernen Drahth./K.mansch.**
StL-Nr. 2110762601
Schutzvorrichtung von Gehölz entfernen. Schutzvorrichtung nach Wahl des AN verwerten.
Vorrichtung = Drahthose/Kunststoffmanschette.
Menge: 12,000 St
Leistungsbereichkatalog: 107

**08.02.0010 Greifvogelstange entfernen imprägniert**
StL-Nr. 2110746601
Greifvogelstange aus Nadelholz, entfernen und nach Wahl
des AN verwerten.
Etwa 120 cm der Greifvogelstange sind imprägniert.
Menge: 4,000 St
Leistungsbereichkatalog: 107
